# AM Münster, Erneuerung Elektroanschluss
Angebotsaufforderung (GAEB DA XML 3.2, DA83)
Projekt: A-09766-00
Währung: EUR
Bieterkommentare zugelassen: ja
Vergabeart: Öffentliche Ausschreibung
Ausführungsbeginn: 02.01.2025
Ausführungsende: 30.09.2025
Auftraggeber: Autobahn GmbH des Bundes, Niederlassung Westfalen (Hamm), AdB-NL Westfalen-Otto-Krafft-Pl. 8-59065 Hamm, Otto-Krafft-Platz 8, 59065 Hamm, Telefon 02381912-0, E-Mail joernfrederik.klei@autobahn.de; DV-Nummer: 230-26-0057; Vergabenummer: 230-26-0057
Erstellt mit: GXML Toolbox V3.3 R20230829, iTWO_64 V25.0.650, 28.04.2026

## 1 Tief- u. Rohbauarbeiten
Datum: 28.04.2026
WaGr: 99_99_01

### Abschnitt 01 Baustelleneinrichtung

#### Unterabschnitt 01.01 Baustelleneinrichtung

**01.01.0001 Rohb/BE/einrichten**
Geräte, Hebezeuge, Werkzeuge und sonstige Betriebsmittel, die zur vertragsgemäßen Durchführung der eigenen Bauleistungen erforderlich sind, auf die Baustelle bringen, bereitstellen und betriebsfertig aufstellen, einschl. der dafür notwendigen Arbeiten.
Unterkünfte, Lagerschuppen, Toilettencontainer (sofern erforderlich) und dgl. antransportieren, in Abstimmung mit der Leitung der AM und der Bauleitung aufbauen und einrichten.
Kosten für das Vorhalten, Unterhalten und Betreiben der Geräte, Anlagen und Einrichtungen einschl. Mieten, Gebühren und dgl. werden mit dieser Pauschale vergütet.
Die Pauschale gilt für alle Positionen sämtlicher Titel des Leistungsverzeichnisses.

Baustellen-WC gesondert unter 01.01.0007. Vgl. auch Vorbemerkungen 2.7.1
Menge: 1,000 Stk
Leistungsbereichkatalog: 3012
DIN276_18: 391

**01.01.0002 Rohb/BE/räumen**
Baustelle von allen Geräten, Anlagen, Einrichtungen und dgl. räumen. Benutzte Flächen und Wege entsprechend dem ursprünglichen Zustand unter Wahrung der landschaftspflegerischen Belange ordnungsgemäß herrichten. Verunreinigungen beseitigen.
Soweit nicht gesonderte Positionen für das Räumen der Baustelle im Leistungsverzeichnis enthalten sind, gilt die pauschale für alle Positionen des Leistungsverzeichnisses.
Menge: 1,000 Stk
Leistungsbereichkatalog: 3012
DIN276_18: 391

**01.01.0003 Rohb/BE/SchrSchutzgitter**
Schrankenschutzgitter
aus Kunststoff, Nennmaß 2.000*1.000mm, entlang der Baustelleneinrichtung gem. Zeichnung herstellen, liefern, aufbauen, vorhalten und nach Verwendungszeitraum wieder abbauen,
einschl. Umsetzen im Zuge der Arbeiten
Menge: 100,000 m
Leistungsbereichkatalog: 3012
DIN276_18: 391

**01.01.0004 Rohb/BE/SchrSchutzgitter/Vorh**
Vorhaltung der v.b. Schrankenschutzgitter
über die 4-wöchige Grundeinsatzzeit hinaus.
Abrechnung nach Längenmetern und Wochen
Menge: 1200,000 mWo
Leistungsbereichkatalog: 3012
DIN276_18: 391

**01.01.0005 Rohb/BE/Bauz/Gitter/4KW**
Bauzaun, aus Einzelelementen
Ausführung nach DIN 4420, 4421 und DIN 4422, und den Bestimmungen der Bauberufsgenossenschaft,
Ausführung:
Elemente: verzinkter Stahlrohrrahmen, Gitterfüllung
Standfüße: Beton
Untergrund: befestigt, Fahrbahn-/Wegbeläge
Höhe: Nennmaß 2.000 mm
Bodenfreiheit: 100 mm
Grundvorhaltedauer: 4 Wochen
Die Einzelelemente sind wirksam und dauerhaft untereinander zu verbinden. Liefern, aufbauen, vorhalten und nach Verwendungszeitraum wieder abbauen.
Menge: 40,000 m
Leistungsbereichkatalog: 3012
DIN276_18: 391

**01.01.0006 Rohb/BE/Bauz/Gitter/Vorh**
Vorhaltung des v.b. Bauzauns
ber die 4-wöchige Grundeinsatzzeit hinaus.
Abrechnung nach Längenmetern und Wochen
Menge: 400,000 mWo
Leistungsbereichkatalog: 3012
DIN276_18: 391

**01.01.0007 Rohb/BE/WC-Cont/**
Baustelleneinrichtung
WC-Container als Sanitärcontainer für Baustellen gem. ASR,
einschl. Reinigungsservice und Verbrauchsstoffe, Reinigung mind. 2 mal pro Woche,
Container liefern, aufstellen und an vorh. Anschlüsse auf dem Gelände betriebsfertig anschließen, vorhalten und nach Beendigung der Baustelle wie abfahren, einschl. aller Nebenleistungen
Länge: 2.438 mm
Breite: 2.990 mm
Höhe: 2.850 mm
Strom: 400 V / 32 A
Frischwasser: 3/4” GEKA-Kupplung
Abwasser: HT-Rohr NW 100

Ausstattung
Damen: 1 Toilette, 1 Waschbecken, Seifenspender, Papierhandtuchspender, 1 Heizung 2 kW
Herren: 1 Toilette, 2 Urinal, 4 Waschbecken, Seifenspender, Papierhandtuchspender, 1 Heizung 2 kW

Dienstleister, WC-Modultyp: '......................................................' (vom Unternehmer auszufüllen)
Menge: 10,000 Wo
Leistungsbereichkatalog: 3012
DIN276_18: 391

**01.01.0008 Tiefb/BE/Fahrb/Stahlplatten**
Stahlplatten für Überdeckung von Rohr-/Leitungsgräben
in Fahrbahnbereichen zum Überfahren mit LKWs
Stahlplatten liefern, abladen, verfahren und Graben abdecken, vorhalten und im Zuge der Arbeiten temporär aufnehmen und wieder auflegen,
nach Abschluss der Arbeiten aufnehmen, aufladen und abfahren

Grabenbreite: bis 60cm
Menge: 12,000 m
Leistungsbereichkatalog: 3012
DIN276_18: 391

*Hinweis: Rohb/BaustEinr/Schutz/Gehwegfl*
Herstellen von Schutzschichten-/belägen
für die Fahr-/Wegefächen im Aussenbereich für die Aufstellflächen der Baustelleneinrichtung, Schuttcontainer, Überfahrten u.ä.

**01.01.0009 Rohb/BaustEinr/Schutz/.../Bohlen/45mm**
Bohlenbelag als Schutzschicht
vorhandener Gewehweg-/Straßenflächen, Bohlenbelag, d=45mm, lose verlegt
Menge: 40,000 m2
Leistungsbereichkatalog: 3012
DIN276_18: 391

**01.01.0010 Rohb/BaustEinr/Schutz/.../Trennl./PE/0,5mm**
Trennlage aus PE-Folie 0,5 mm
Stöße überlappen, einbauen auf Wegeflächen
Menge: 30,000 m2
Leistungsbereichkatalog: 3012
DIN276_18: 391

**01.01.0011 Rohb/BaustEinr/Schutz/.../Ortb//C05/15/5cm**
Ortbeton der Schutzschichten
obere Betonfläche waagerecht, aus unbewehrtem Beton als Normalbeton nach DIN 1045-2 und DIN EN 206-1, d=5cm
Druckfestigkeitsklasse: C05/15
Expositionsklassen: -
Ausführung gem. Angabe Bauleitung
In den Einheitspreis ist der Abbau/das Abräumen nach dem Verwendungszeitraum einschl. der Entsorgung des Materials einzurechnen.
Menge: 3,000 m3
Leistungsbereichkatalog: 3012
DIN276_18: 391

### Abschnitt 02 Erd-/Tiefbau-/Kanalarbeiten

#### Unterabschnitt 02.01 Aufnehmen Oberflächen

**02.01.0001 Landsch/Freim/Grasn/zerkl/abr**
Grasnarbe zerkleinern
einschl. abräumen, anfallende Stoffe sind mit Nachweis fachgerecht zu entsorgen.
Schichtdicke: über 3 bis 5 cm
Menge: 25,000 m2
Leistungsbereichkatalog: 3012
DIN276_18: 594

**02.01.0002 Landsch/Freim/Pfl/Nat.Beton/aufn/<1,50**
Natursteinpflaster oder Betonsteinpflaster (Beton-Verbundpflaster/Doppel-T-Pflaster/Beton-Drainfugen-Pflaster)
aufnehmen, im Bereich der Baustelle verfahren und seitl. lagern, in nicht zusammenhängenden Einzelflächen, einschl. Bettung aufnehmen, Bettung abfahren
Abmessung: Nennmaß 20*10*10 / 20*20*10
Flächen der gesondert beschriebenen Rohr-/Kabelgräben
in Breiten von 0,50 bis 1,50m
Menge: 360,000 m2
Leistungsbereichkatalog: 3012
DIN276_18: 594

**02.01.0003 Landsch/Freim/.../Entsorg/Zul**
Beton-Steinpflaster/-Pattenbeläge
Zulage zu v.b. Aufnehmen von Belägen aus Betonsteinen/-platten für das Abfahren und Entsorgen des seitl. gelagerten Materials, auf Anweisung der Bauleitung
Menge: 2,500 t
Leistungsbereichkatalog: 3012
DIN276_18: 594

**02.01.0004 Abbr/Freim/AS/PAK/aufn+abf**
Asphaltbefestigung Deck-/-Tragschicht der Fahrhoffläche in Teilflächen aufbrechen, im Baufeld verfahren, aufladen und entsorgen
Unterbau gesondert beschrieben

Verwertungsklasse Schwarzdeckenaufbruch gem. RuVA-StB 01: teer-/pechhaltige Straßenausbaustoffe
- PAK-Gehalt <25 mg/kg
- Phenolindex <0,01 mg/l
--> Klasse A
Menge: 5,000 m3
Leistungsbereichkatalog: 3009
DIN276_18: 212

**02.01.0005 Abbr/Freim/AS/schn/15-30**
Asphaltbefestigung trennen
Deckschicht geradlinig schneiden, Dicke der Asphaltbefestigung über 15 bis 30 cm, in Einzellängen
Menge: 40,000 m
Leistungsbereichkatalog: 3009
DIN276_18: 212

**02.01.0006 Abbr/Freim/Unterb/lösen**
Schottermaterial lösen
vorhandenes Schottermaterial ausbauen und seitl. lagern,  in nicht zusammenhängenden Einzelflächen
Menge: 180,000 m3
Leistungsbereichkatalog: 3009
DIN276_18: 212

#### Unterabschnitt 02.02 Erdarbeiten

*Hinweis: Erdarb/Schalthaus*
Nachfolgend werden die Erdarbeiten für die Aufstellung des Schalthauses durech den Fertigteilhersteller beschrieben.

Die Bodenanalytik wurde im Bodengutachten noch nach LAGA durchgeführt. Für das Abfahren des Bodens wird bauseits im Zuge der Erdarbeiten eine Deklarationsanalytik nach Ersatzbaustoffverordnung EBV durchgeführt.

**02.02.0001 Baugr/Oberb/OU/abtr+ lagern**
Oberboden abtragen
Abtragsfläche waagerecht/leicht geneigt
Aushub im Bereich der Baustellen nach Angabe Bauleitung verfahren und in Mieten seitlich lagern, einschl. erforderliches Abdecken des Aushubmaterials,
Abtragdicke über 10 bis 50 cm
Bodenkennwerte gem. Baugrundgutachten (DIN 18196 / DIN 18300):
Homogenbereich 1 (HL-1/HE-1): Mutterboden/Oberboden: Schliff, ±sandig, ±organisch
Bodengruppe: OU

abgerechnet wird nach Abtragsprofilen
Menge: 4,000 m3
Leistungsbereichkatalog: 3012
DIN276_18: 311

**02.02.0002 Baugr/Suchgr/<1,50m**
Suchgraben bis 1,50 m Tiefe
Boden in Handarbeit gemäß DIN 18 300 und ZTVE ausheben, herstellen von Querschlägen zur Feststellung der Lage
von Leitungen, Bodengruppen gem. Schichtenverzeichnis des Bodengutachtens
Menge: 3,000 m3
Leistungsbereichkatalog: 3012
DIN276_18: 311

**02.02.0003 Baugr/Aush/1,25/3A/UL, UM, SU***
Boden für Baugrube und Fundamente
profilgerecht lösen, Aushub im Bereich der Baustellen nach Angabe Bauleitung verfahren und in Mieten seitlich lagern, einschl. erforderliches Abdecken des Aushubmaterials,
Aushubtiefe: bis 1,25m
Baugrundgutachten (DIN 18196 / DIN 18300):
Homogenbereich 3A (HL-3/HE-3): quatärer Auenlehm, Schluff, ±feinsandig, ±organisch, steif bis halbfest

Bodengruppen: UL, UM, SU*
Frostempfindlichkeitsklasse F 3 (sehr frostempfindlich)

abgerechnet wird nach Abtragsprofilen
Menge: 26,000 m3
Leistungsbereichkatalog: 3012
DIN276_18: 311

**02.02.0004 Baugr/Aush/FU/Planum/>1,00**
Planum Baugrube
unter Beachtung der Vorgaben des Bodengutachtens herstellen, für Sauberkeitsschicht bzw. Tragschichten, unter Fundamenten und Bodenplatten, zulässige Abweichung von der profilgerechten Sollhöhe +- 2,0 cm, Breite über 1,00m
Das fertige Planum muss vor Aufbringen der folgenden Schicht vom AG abgenommen werden.
Menge: 22,000 m2
Leistungsbereichkatalog: 3012
DIN276_18: 311

**02.02.0005 Baugr/Aush/.../Handsch/Zul**
Handschachtung

Bodenbewegungen im Bereich von vorh. Leitungen u.ä., in Handschachtung, Ausführung nach besonderer Anordnung des AG
Zulage zu Bodenbewegungen der Pos. 02.02.0003
Menge: 4,000 m3
Leistungsbereichkatalog: 3012
DIN276_18: 311

**02.02.0006 Baugr/Füllm/Gr/Feinsplitt.Sand/DPr1,0**
Boden profilgerecht einbauen und verdichten
Verfüllen des Geländes zur Vorbereitung der Gründungssohle,
zulässige Abweichung von der Sollhöhe +/- 2cm,
Verdichtungsgrad: DPr >98 %
Füllmaterial: nichtbindiger, raumbeständiger Füllsand (Feinkornanteil <10 Gew-%) oder Feinsplitt
Verformungsmodul EV 2 mind. 80 MN/m²
Einbaustärke: bis 15cm Schichtdicke
Bodenpressung 150 kN/m²
Verdichtung lagenweise mit geeignetem Gerät, Verdichtung durch Verdichtungskontrollen nachweisen. Die Nachweise sind dem AG zu übergeben.
Abrechnung erfolgt nach Profilen (eingebauter Boden)
Menge: 2,500 m3
Leistungsbereichkatalog: 3012
DIN276_18: 321

**02.02.0007 Baugr/Füllm/ArbR/Sand/DPr1,0**
Verfüllen von Arbeitsräumen
Boden profilgerecht einbauen und verdichten,
Verdichtungsgrad: mind. DPr 1,0
Füllmaterial: gemischtkörniger, nichtbindiger Boden der Frostempfindlichkeitsklasse F2
Kornanteil <0,06mm von 5-15 Gew.-%
lagenweise in Schichtdicken von maximal 30cm mit leichtem Gerät verdichten, vor dem Verfüllen ist zu prüfen, ob der zu verfüllende Raum frei von Bauschutt, Müll u.ä. ist.
Menge: 12,000 m3
Leistungsbereichkatalog: 3012
DIN276_18: 311

**02.02.0008 Baugr/Wasserh/PS/Pumpe**
*** Pauschalposition
Wasserhaltung Gründungsarbeiten
offene Wasserhaltung während der Gründungsarbeiten, gem. Bodengutachten, nur bei Erfordernis und auf Anweisung der Bauleitung
provisorischer Pumpensumpf einschl. leistungsfähige Pumpe, einschl. Erdarbeiten (Aushub und Verfüllen) bis 1,5m Tiefe
Pumpensumpf herstellen, Pumpe einschl. Ableitung einrichten und während der Gründungsarbeiten betreiben, nach Verwendungszeitraum wieder ausbauen
Menge: 1,000 Psch
Leistungsbereichkatalog: 3013
DIN276_18: 313

**02.02.0009 Baugr/Aush/Bösch/Abdeck/PE-Folie**
Aushub Baugrube
Schutz der Böschungen der Baugrube, Böschungen dauerhaft für die Zeit der Arbeiten abdecken mit PE-Folie,
Schutz vorhalten und im Zuge der Baugrubenverfüllung aufnehmen und entsorgen
Menge: 35,000 m2
Leistungsbereichkatalog: 3012
DIN276_18: 311

*Hinweis: Erdarb/Rohr-/Leitungsgräben/...*
nachfolgende Positionen behandeln Erdarbeiten zu Rohr- und Leitungsgräben der Elektroverteilung

**02.02.0010 Tiefb/Aush/Kanal/<1,25m**
Boden für Rohr-/Leitungsgräben, Schächte und Bauwerke
gemäß DIN 18 300 und ZTVE ausheben, die Baugrubensohle nach DIN 4033 abgleichen und verdichten,
Aushubtiefe bis 1,25 m (Gesamttiefe ab OK Fahrbahn/Erdplanum)
Bodengruppen/-klasse gem. beiliegenden Schichtenverzeichnissen bzw. Bodengutachten,
Aushub gemäß ZTVE zwischenlagern, als Baugrubenverfüllung nach der ZTVA wieder einbauen und verdichten, Verdichtungsgrad DPr = 100 v.H.,
durch Rohre und Bauwerke verdrängten Aushubboden laden und innerhalb des Baufeldes Verfahren und in Mieten setzen, für das Zwischenlagern des Bodens ist ein Längstransport innerhalb der Baustelle erforderlich.
Baugrube ohne Verbau

Abfuhr überschüssigen Aushubs gesondert.
Menge: 470,000 m3
Leistungsbereichkatalog: 002
DIN276_18: 511

**02.02.0011 Tiefb/Aush/Kanal/../Handsch/Zul**
Boden in Handarbeit gemäß DIN 18 300 und ZTVE ausheben.
An und/oder unter Hindernissen, nicht für Kabel- und Leitungsbereiche.
Bodengruppe/-klasse gemäß beiliegenden Schichtenverzeichnissen bzw. Bodengutachten.
in jeder Breite nach Angabe des AG
in jeder Tiefe nach Angabe des AG
als Zulage zum Bodenaushub
Menge: 22,000 m3
Leistungsbereichkatalog: 002
DIN276_18: 511

**02.02.0012 Tiefb/Kanal/Verb/ST/randgestützt**
Rohrgräben, Schächte und Bauwerke
Graben- bzw. Baugrubenwände entsprechend DIN 18303, 18304, 4124, DIN EN 1610 und den Vorschriften der Tiefbauberufsgenossenschaft ordnungsgemäß verbauen,
in den EP einzurechnen ist das Vorhalten und das spätere Entfernen des Verbaues einschließlich der erforderlichen Aussteifungen und Gurtungen.
Abgerechnet werden die dicht geschlossenen, verkleideten, sichtbaren Flächen mit maximal 10 cm Überstand über Straßen-, Geländeoberkante bzw. Unterkante Oberboden,
auf Verlangen des AG die Standsicherheit (geprüfte Statik) des Verbaues vor Ausführung nachweisen, unabhängig von den Tiefen der Baugruben und Bodengruppen.
Verkleidung mit Stahlverbauelementen (randgestützt) beidseitig verkleiden.
Baugrubentiefe: bis 3,00 m
Menge: 40,000 m2
Leistungsbereichkatalog: 002
DIN276_18: 511

**02.02.0013 Tiefb/Gräben/Füllb/SE/**
Rohrgräben, Schächte und Bauwerke

Baugruben- und Rohrgräbenverfüllung, als Ersatz für ungeeigneten Boden, Einbau oberhalb der Leitungszone, steinfreier natürlicher Sand, Körnung 0-6 mm, Bodengruppe SE gemäß DIN 18196
Einhaltung der Z0-Werte gemäß LAGA M20 (Boden) bzw. BM-0/BG-0 nach EBV
abgerechnet wird nach eingebautem Volumen in verdichtetem Zustand, die Einbaumengen sind zusätzlich durch Wiegekarten zu belegen
Menge: 80,000 m3
Leistungsbereichkatalog: 002
DIN276_18: 511

**02.02.0014 Tiefb/KSR-Trasse/Füllb/SE/**
Rohrgräben, Schächte und Bauwerke

Ausbildung der Leitungszone von mehrzügigen Kabel- und Kabelschutzrohr-Trassen.
Bettung und Umhüllung nach DIN EN 1852, Rohre auf Kiessand 0/8 mm, Bodengruppe SE gemäß DIN 18196, Einhaltung der Z0-Werte gemäß LAGA M20 (Boden) bzw. BM-0/BG-0 nach EBV, gemäß ATV-DVWK-A 139 (Bettungstyp 1), ATV-DVWK-A 127, SKA 120 Grad, EZ = 2,18 verlegen und bis 30 cm über Rohrscheitel mit nichtbindigem Füllboden verfüllen und verdichten, Zwischenräume dicht verfüllen,
abgerechnet wird nach eingebautem Volumen in verdichtetem Zustand, die Einbaumengen sind zusätzlich durch Wiegekarten zu belegen
Menge: 150,000 m3
Leistungsbereichkatalog: 002
DIN276_18: 511

**02.02.0015 Trassenwarnband**
Trassenwarnband,verrottungsfest, alterungsbeständig,
PVC- und schmermetallfrei, PE nach FTZ-Norm 548464 TV liefern und zweifach parallel über den KSR-Trassen bzw. den Leitungen des Elektroinstallateurs in der Auffüllung verlegen.
Ausführungen gelb, "Achtung Glasfaserleitung" über den KSR und "Achtung Kabel" über den Elektroleitungen.
Mengenangabe ist die Summe beider Einzellängen
Menge: 1300,000 m

**02.02.0016 Rohrgr/Kopfloch/80-200cm**
Kopfloch ausheben
Boden abfahren, Arbeit in Handschachtung und/oder Geräteeinsatz
Größe: 80/80/80 bis 120/120/200 cm
Bodengruppen/Homogenbereiche gem. Bodengutachten
Den Boden zur freien Verwendung des AN abfahren.
Menge: 12,000 m3
Leistungsbereichkatalog: 3012
DIN276_18: 551

**02.02.0017 Rohrgr/Kopfloch/80-200cm/schl**
Kopfloch schließen
Sand F1, einbauen und lagenweise verdichten
Größe: 80/80/80 bis 120/120/200 cm
Menge: 8,000 m3
Leistungsbereichkatalog: 3012
DIN276_18: 551

**02.02.0018 Tiefb/Kanal/Nachweis/LPD**
Nachweise der Verdichtung im Kanalgraben gemäß ZTVE-StB durchführen
An- und Abfahren der Geräte, Durchführung der Versuche entsprechend den Richtlinien einschl. pausfähiger ausgewerteter Protokolle,
Geforderter Verdichtungswert: gemäß ZTVE Ziffer 8.5
Die Versuche sind von einem anerkannten und unabhängigen Erdbaulabor/Grundbauinstitut durchzuführen.
Menge: 8,000 Stk
Leistungsbereichkatalog: 009
DIN276_18: 511

*Hinweis: Abfuhr/Entsorgung*
Nachfolgend werden die Erdarbeiten für die Aufstellung des Schalthauses durech den Fertigteilhersteller beschrieben.

Die Bodenanalytik wurde im Bodengutachten noch nach LAGA durchgeführt. Für das Abfahren des Bodens wird bauseits im Zuge der Erdarbeiten eine Deklarationsanalytik nach Ersatzbaustoffverordnung EBV durchgeführt.

**02.02.0019 Baugr/Boden/../abfahren**
Boden abfahren
seitl. gelagertes Bodenmaterial aufnehmen und abfahren, verwiegen und abladen
Ablagerungsstelle nach Wahl des AN
Boden aus v.b. Homogenbereichen
Aufmaß und Abrechnung erfolgen nach to gemäß Wägung bei der Ablagerungsstelle
Die Kosten für die Ablagerung und Verwertung werden in der Folgeposition 02.02.0020 gesondert vergütet.
Menge: 500,000 t
Leistungsbereichkatalog: 3012
DIN276_18: 311

**02.02.0020 Baugr/Boden/../Entsorg/Z1/Zul**
Zulage zu v.b. Bodenbewegungen für die Kosten der Ablagerung von Böden aus der Baustelle.
Abgerechnet wird nach Wiegescheinen, mit Nachweis der Deponie.
Gebühren der Deponierung sind einzurechnen.

Böden der Zuordnungsklasse: Z1 (LAGA-Boden M20 2004)
Einstufungsrelevante Parameter siehe ggfs. Bodengutachten
Menge: 500,000 t
Leistungsbereichkatalog: 3012
DIN276_18: 311

#### Unterabschnitt 02.03 Fundamentplatte Ladestation

**02.03.0000 Fund. f. Ladesäule, 2,34/1,6/0,7, C25/30**
Fundament für sachwere Ladesäule Elli Flexpole herstellen inkl.
Aushub, Sauberkeitsschicht, verdichtet 98% dPr
Trennung Erdreich/Beton mittels PE-Folienauskleidung,
konstruktive Bewehrung,
Erdungsband Edelstahl mit Anschlussfahne
Glatte Schalung, OK mit Fase umlaufend mittels Dreikantleiste,
Beton C 25/30.

Abmessungen: LxBxH: 2,34*1,60*0,70 m

nach Ausführungsplan 270_20_A01.0001LAP.00
einschl. maßgenauer Einbindung der Kabeleinführung
und Anarbeiten des Natursteinpflasters.
Aufnehmen des Pflasters und Abfuhr des Aushubüberschusses gesondert.

Ort: südlich der Tankinsel
Menge: 1,000 Stk

#### Unterabschnitt 02.04 Kabel-Leerrohre/Schächte

*Hinweis: ELT/KSR/...*
Biegsame PE-Kabelschutzrohre in Verbundrohrbauweise zur Verlegung im offenen Graben liefern und einbauen
nach DIN EN 61386-24
Material: PE-HD-Rohr als Ringbundware mit sanddichten Doppelsteckmuffen und eingelegtem Profildichtring für wasserdichte Ausführung bis 0,5bar.
schlagfest- u. frostbeständig
Wellverbundrohr mit profilierter Wandung und glattem Innenrohr
Anzahl der Züge: 1
Anzahl der Zugdrähte 2
Rohre liefern und im Rohrgraben verlegen, Rohrenden mit Kunststoffbecher gegen das Eindringen von Verfüllmaterial abdichten,
einschl. systemzugehöriger Abstandhalter, Doppelsteckmuffen, Profildichtringen etc. für die Verlegung nach Herstelleranweisung bzw. gem. DIN EN 1610, DWA-A 139, ZTV A-StB 97 sowie auszugsweise nach der Verlegeanleitung A 535 des KRV (Kunststoffrohrverband e.V.).

Die Preise für die notwendigen Zubehörteile sind in den jeweiligen EP einzurechnen.

Bietertextergänzung zur Eintragung der angebotenen Marke/Typ in Pos. 02.05.0001 für alle Kabelschutzrohre der Folgepositionen und deren Systemzubehör

**02.04.0001 ELT/KSR/biegsam/160**
Kabelschutzrohre einschl. benötigtem Zubehör liefern und verlegen
Rohrmaterial wie vor beschrieben
Abmessungen: Nenndurchmesser DN 160,

Angebotene Marke/Typ des Rohrmaterials und aller systemzugehörigen Zubehörteile: '...............................................' (vom Unternehemer auszufüllen)
Menge: 1500,000 m
Leistungsbereichkatalog: 3012
DIN276_18: 556

**02.04.0002 ELT/KSR/biegsam/90**
Kabelschutzrohre liefern und einbauen
wie vor beschrieben
Abmessungen: DN110
Menge: 80,000 m
Leistungsbereichkatalog: 3012
DIN276_18: 556

**02.04.0003 ELT/KSR/biegsam/50**
Kabelschutzrohre liefern und einbauen
wie vor beschrieben
Abmessungen: DN 50
Menge: 125,000 m
Leistungsbereichkatalog: 3012
DIN276_18: 556

**02.04.0004 ELT/KSR/.../EinbSTB/Zul**
Kabelschutzrohre in Kernbohrung einbauen/betonieren

Einführung/Einbau der v.b. Schutzrohre in StB-Fundamente, -Aufkantungen und -Wände der Bestadnsgebäude,
Mit Abstandhaltern in der Bohrung (DN200) vermitteln, Ausbetonieren des Ringspalts mit geeignetem schwindarmem Vergussmörtel.
Einmessen der genauen Lage gem. Planung
Abrechnung als Zulage zum KSR der Vorpositionen

Kernbohrung DN 200 gesondert unter 03.01.0004ff
Menge: 15,000 Stk
Leistungsbereichkatalog: 3012
DIN276_18: 556

*Hinweis: Schächte*
Nachfolgende Positionen behandeln Arbeiten für die Neuerrichtung von Zugschächten für die Kabelschutzverrohrung der Vorpositionen in Beton-Fertigteilbauweise

Die Einführungsbauteile verstehen sich einschließlich der Mittel und Maßnahmen zum Einsetzen und Abdichten gegen niichtdrückendes Wasser.

**02.04.0005 ELT/Sch/B-FT/100*80*105/D400**
Kabelschacht
aus Stahlbetonfertigteilen ≥ C 35/45 DIN 1045
bemessen nach DIN Fachbericht 101 für Einwirkungen aus: - Straßenverkehr (max. 100 kN Radlast)
DIN 4085 “Berechnung des Erddrucks”.
Schachtabdeckung nach DIN EN 124 und DIN 1229 Klasse D 400

bestehend aus:
1 Schachtunterteil einschl. Bodenwanne mit Sickerloch rd. 57 cm hoch, 1 Satz (4 Stück) Stahldollen d = 10 mm, mit Kabelfenstern
1 Schachtoberteil einschl. Konus rd. 57 cm hoch, mit Kabelfenstern
Schachtabdeckung 70/70 cm i. L. bestehend aus:
1 Deckelrahmen in Wateenstahleinfassung, 12 cm hoch, 2-seitig aufdübelbar
1 Deckel mit Betonfüllung in Wateenstahleinfassung ohne Lüftungsrost, Klasse D 400, tagwasserdichte Ausführung
1 Ausgleichs-/Zwischenrahmen 70/70 cm i. L. unter der Schachtabdeckung 40 cm hoch

Fugen zwischen den Bauteilen mit Möfix (bauamtlich zugelassener Schachtbaumörtel) oder mit Zementmörtel (MG III) nach DIN 1045 Abschnitt 6.7.1 ausbilden,

liefern und versetzen in fertiger Arbeit, einschl. aller erforderlichen Nebenarbeiten, verdichteter Gründung u.ä.

Abmessungen: 100*80*105 cm i.L.
Angebotene Marke/Typ f.d. Schacht und die zugehörigen Systembauteile der Folgepositionen: '.........................................'

 (vom Unternehmer auszufüllen)
Menge: 18,000 Stk
Leistungsbereichkatalog: 3012
DIN276_18: 556

**02.04.0006 ELT/Sch/B-FT/Einführg 4-160**
Kabelschachtzubehör Einführungsplatte

Liefern und einsetzen einer Kabeleinführungsplatte
für 4 Rohranbindungen DN 160 bzw. 2 x DN90 und 2 x DN50

Ausführung und Einbau dicht gegen nichtdrückendes Wasser
Menge: 40,000 Stk
Leistungsbereichkatalog: 3012
DIN276_18: 556

**02.04.0007 ELT/Sch/B-FT/Einführg 2-160**
Kabelschachtzubehör Einführungsplatte

Liefern und einsetzen einer Kabeleinführ
liefern und einsetzen einer Kabeleinführungsplatte
für 2 Rohranbindungen DN 160 bzw. 1 x DN90 und 1 x DN 50

Ausführung und Einbau dicht gegen nichtdrückendes Wasser
Menge: 4,000 Stk
Leistungsbereichkatalog: 3012
DIN276_18: 556

**02.04.0008 ELT/Sch/B-FT/../VerschlPlatte**
Kabelschachtzubehör Verschlussplatte

liefern und einsetzen einer Verschlussplatte aus Beton, für nicht verwendete vorbereitete Einführungsöffnungen im Fertigteilschacht und als Zulage zur Position 02.05.0005.

Ausführung und Einbau dicht gegen nichtdrückendes Wasser
Menge: 4,000 Stk
Leistungsbereichkatalog: 3012
DIN276_18: 556

**02.04.0009 ELT/Sch/B-FT/../AbdeckBecher**
Kabelschachtzubehör Abdeckbecher

Abdeckbecher für nicht benötigte Öffnungen in v.b. Kabeleinführungsplatten liefern und einsetzen

Ausführung und Einbau dicht gegen nichtdrückendes Wasser
Menge: 80,000 Stk
Leistungsbereichkatalog: 3012
DIN276_18: 556

*Hinweis: Hauseinführungen*
nachfolgende Positionen behandeln Arbeiten zur Hauseinführung der biegsamen Kabelschutzrohre der Positionen 02.05.0001 bis 0003

**02.04.0010 WDF/FE/DN125**
Wanddurchführung für die durch den Elektroinstallateur im Auftrag des AG verlegten Kabel/Medienleitungen die nicht in KSR verlegt wurden.
Art: dickwandiges Kunststoff-Futterrohr für den nachträglichen Einbau von Rohren und Kabeln mittels systemzugehörigem Dichteinsatz,
nach DIN 18533-1/2/3:2017-07, für W1 -E und W2.1 -E
mit 15 cm umlaufenden, druckwasserdichten Folienflansch, MPA-geprüft bis 1,5 bar, öl- und bitumenbeständig,
Durchmesser: DN 125
Aussendurchmesser: 134mm
Wandstärke: bis 50 cm

liefern und fachgerecht mit PU-Dichtstoff in den Baukörper einbauen.

Vorbereitende Aufbruch- und Bohrarbeiten gesondert
.
Angebotenes Fabrikat/Typ der Wanddurchführung für Kabel: '.................................................' (vom Unternehmer auszufüllen)
Menge: 10,000 Stk
Leistungsbereichkatalog: 3012
DIN276_18: 556

**02.04.0011 Abdicht/18533-.../PMBC/W2.1-E/WDF**
Abdichtung nachträglich eingebauter Wand- und Fundamentdurchführungen mit Folienflansch
Abdichten mit kunststoffmodifizierter Bitumen-Dickbeschichtung gegen mäßige Einwirkung aus drückendem Wasser (W2.1-E)

- Flansch säubern, von losen und trennend wirkenden Stoffen befreien
- Reinigen der abzudichtenden, mineralischen Flächen um den Flansch herum, staubfreien und tragfähigen Untergrund herstellen
- Kratzspachtelung aufbringen
- Abdichtung in mind. zwei Arbeitsgängen unter Einlage von alkalibeständigem Armierungsgewebe, Gesamttrockenschichtdicke mind. 4 mm
- bitumenverträgliche Noppenmatte als Schutzschicht und senkrechte Flächendränage mit Filtervlies anbringen und fixieren.

Systembestandteile:
Haftemulsion
Bitumen-Voranstrich
KMB
Armierung
2-K Dichtbeschichtung
Drainsystem

Angebotenes System: Benennung d.Systemgebers u. der Typen sämtlicher Komponenten: '................................................' (vom Unternehmer auzufüllen)

abzudichtende Fläche je rd. 0,80m2
Menge: 10,000 Stk
Leistungsbereichkatalog: 3012
DIN276_18: 325

**02.04.0012 Abdicht/18533-.../PMBC/W1-E/Rohrdurchf**
Abdichtung nachträglich eingebauter Rohrdurchführungen
Abdichten mit kunststoffmodifizierter Bitumen-Dickbeschichtung gegen Bodenfeuchte, nicht drückendes Wasser (W1-E, W3-E und W4-E)

- Reinigen der abzudichtenden, mineralischen Flächen um den Flansch herum, staubfreien und tragfähigen Untergrund herstellen
- Kratzspachtelung auf der Bauteilfläche aufbringen
- Ausbilden Hohlkehle kranzartig um die Rohrdurchführung mit zementärer, schnell erhärtender, faserarmierter, standfester Spachtelmasse, Radius 4 - 6 cm, Verarbeitung frisch in frisch in zuvor aufgebrachte Kunstharzemulsion
- Oberfläche des Rohres mechanisch aufrauen und säubern
- Grundierung mit Bitumen-Voranstrich
- Abdichtung in mind. zwei Arbeitsgängen unter Einlage von alkalibeständigem Armierungsgewebe, Gesamttrockenschichtdicke mind. 4 mm
- bitumenverträgliche Noppenmatte als Schutzschicht und senkrechte Flächendränage mit Filtervlies anbringen und fixieren

Systembestandteile:
Haftemulsion
Ausgleichsmörtel
Bitumen-Voranstrich
KMB
Armierung
2-K Dichtbeschichtung
Drainsystem

Angebotenes System: Benennung d.Systemgebers u. der Typen sämtlicher Komponenten: '.....................................' (vom Unternehmer auszufüllen)

abzudichtende Fläche rd. 0,80m2
Menge: 14,000 Stk
Leistungsbereichkatalog: 3012
DIN276_18: 325

#### Unterabschnitt 02.05 Wiederherstellen Oberflächen

**02.05.0001 Tiefb/Unterb/vorh/einb**
Schottertrag-/Frostschutzschicht STS
als Unterbau für Verschleißschicht/Pflasterung herstellen
nach ZTV SOB-StB 04/07, Einbau unter Pflasterflächen (Fahrhoffläche)
herstellen und verdichten auf Erdplanum
mit vorhandenem, im Baustellenbereich gelagertem Schottermaterial
Schichtdicke, verdichtet: bis 40 cm.
Überprüfung der Einbaustärken nach der Schnurmeßmethode
Material innerhalb der Baustelle verfahren und auf Anweisung des AG wieder einbauen
Bereich:
Einbau zur Fahrbahnwiederherstellung und Anpassung im Übergang zu vorhandenen Flächen
Menge: 140,000 m3
Leistungsbereichkatalog: 3012
DIN276_18: 534

**02.05.0002 Tiefb/Unterb/K-Sch/0-45/Liefermat.**
Schottertrag-/Frostschutzschicht STS - Liefermaterial
als Unterbau für Verschleißschicht/Pflasterung herstellen
nach ZTV SOB-StB 04/07, Einbau unter Pflasterflächen (Fahrhoffläche)
herstellen und verdichten auf Erdplanum
Material: gebrochener Naturstein 0/45 mm (Kalkstein)
güteüberwachtes Baustoffgemisch Belastungsklasse BK 0,3
Durchlässigkeitsbeiwert: kf-Wert = 5,4 x 10-5 m/s
SZ-Wert:  < 18 M.-%
Baustoffgemisch ohne RC-Baustoffe
Einbaustärke: bis 600 mm
Verformungsmaß: Ev 2 => 120 MPa/m2, Ev2/Ev1 < 2,2
Einbaugenauigkeit:+/- 2 cm
nach dem Einbau des Materials muss vom AN die Abnahme beantragt werden, abgerechnet wird nach Einbauprofilen
Menge: 60,000 m3
Leistungsbereichkatalog: 3012
DIN276_18: 534

**02.05.0003 Tiefb/Bordst/12*15*30/versetzen**
Bordstein aus Beton einschl. der erforderlichen Bogen-, Absenk und Mittelsteine (R=2),  mit im Mittel 5 mm breiten Querfugen, auf einer Betonsohle aus verdichtetem Unterbeton C 20/25 F1 versetzen.
Bordstein aus Beton gemäß DIN EN 1340 DTI und DIN 483 liefern und nach DIN 18318 fachgerecht einbauen,
Material: grau, gebrochenes Hartgestein
Abmessungen 12/15/30 cm
Fundament aus Beton C 20/25 XF1, Sohlendicke 20 cm,
Rückenstütze aus Beton C 20/25  XF1, 15 cm abgeschrägt bis 12 cm unter Oberkante Bordstein,
Die rückwärtigen senkrechten Stoßfugen der Bordsteine sind mit einem dauerelastischem Verfugungsanstrich zu versehen.
Menge: 20,000 m
Leistungsbereichkatalog: 002
DIN276_18: 534

**02.05.0004 Tiefb/Bordst/12*15*30/schneiden**
Bordsteine 12/15/30 cm mit geeignetem Schneidegerät im Nassverfahren schneiden.
Reststücke sind zu beseitigen.
Menge: 4,000 Stk
Leistungsbereichkatalog: 002
DIN276_18: 534

**02.05.0005 Tiefb/Fahrb/Pfl-Ri/24*16*14/1-r**
Pflasterstreifen nach der ZTV Pflaster-StB 06, einschl. den erforderlichen Unterbrechungen für Einbauten herstellen.
Einbauten unter 1 m Länge werden übermessen.
Pflastersteine in Beton C 12/15 versetzen,
als Fließrinne vor Bordsteinen.
Pflasterstreifen, Beton 24/16/14 cm bzw. in Kurven 16/ 16/14cm.
Breite der Pflasterstreifen: 1 Reihe
Dicke des Betonbettes: 20 cm
Fugen mit Pflastersand verfüllen und einschlämmen,
spätestens 2 Tage nach Setzen der Steine.
Ohne Erdarbeiten.
Menge: 10,000 m
Leistungsbereichkatalog: 002
DIN276_18: 534

**02.05.0006 Tiefb/Beton//C12/15**
Unbewehrten Beton
für Bauteil nach Angabe des AG herstellen, Festigkeitsklasse C 12/15. Beton ohne Schalung (gegen das Erdreich) einbringen
Menge: 2,000 m3
Leistungsbereichkatalog: 002
DIN276_18: 531

**02.05.0007 Beton//C25/30 Bodenplatten Ergänzen**
Konstruktiv bewehrten Beton für Bodenplatten ergänzen

Für die Einführung von KSR in Bestandsgebäude aufgestemmte StB-Bodenplatte (Stemm- und Abbruch-Aufwand gesondert)nach Verlegen der KSR wiederherstellen. Stemm-, Abbruch- und Sägeflanken mit Kontaktgrundierung vorbehandeln. Konstruktive Bewehrung an freigelegte Bewehrung anschließen oder in Bohrungen einharzen,  Bodenplatten mit Ortbeton ergänzen/wieder herstellen, Obefläche glatt abreiben.
Festigkeitsklasse C 25/30.
Randschalung gesondert
In Einzelflächen bis 3,0 m² Größe
Menge: 2,000 m3
Leistungsbereichkatalog: 002
DIN276_18: 531

**02.05.0008 Randabstellung bis 50cm Höhe**
Randabstellung zur Vorposition

fluchtgerecht zur vorhandenen Bodenplattenkante zur Wiederherstellung der Bodenplatte der Vorposition
als glatte Schalung bis 50cm Höhe.

Einschl. Einarbeiten der KSR-Durchstoßpunkte.

In Einzellängen bis 2.0 m
Abrechnung nach laufenden Metern
Menge: 7,000 m
Leistungsbereichkatalog: 002
DIN276_18: 531

**02.05.0009 Tiefb/Fahrb/Tragsch/AC22TN/Handeinb**
Asphalttragschicht in Handarbeit herstellen und verdichten.
auf ungebundenen Tragschichten
zwischen Randeinfassung
Mischgut: AC 22 T N.
Bitumen: 50/70 gem. DIN EN 12591
Einbaugewicht verdichtet: rd. 288 kg/m² (bei D=12 cm)
Rechtzeitig vor dem geplanten Einbau ist dem AG der Eignungsnachweis vorzulegen.
Abgerechnet wird nach den Tonnageangaben aus den vom AG gegengezeichneten Originalwiegekarten.
Bereich:
Einbau zur Fahrbahnwiederherstellung im Bereich der Baugruben
Menge: 7,500 t
Leistungsbereichkatalog: 002
DIN276_18: 532

**02.05.0010 Tiefb/Fahrb/Decksch/AC8DN/Handeinb**
Asphaltdeckschicht nach ZTV Asphalt - StB07/13 in Handarbeit herstellen und verdichten.
auf Asphalttragschicht
zwischen Randeinfassung
Mischgut: AC 8 D N
Bitumen: 50/70 gem. DIN EN 12591
Einbaugewicht verdichtet: rd. 100 kg/m² (bei D=4 cm)
Rechtzeitig vor dem geplanten Einbau ist dem AG der Eignungsnachweis vorzulegen.
Abgerechnet wird nach den Tonnageangaben aus den vom AG gegengezeichneten Originalwiegekarten.
Bereich:
Einbau zur Fahrbahnwiederherstellung im Bereich der Baugruben
Menge: 2,500 t
Leistungsbereichkatalog: 002
DIN276_18: 532

**02.05.0011 Tiefb/../AS/bitumBefest/anspritzen**
Asphaltbelag zur Herstellung des Schichtenverbundes nach ZTV Asphalt-StB 07/13 ansprühen.
Unterlage = Asphalttragschicht.
Unterlage vorher mittels selbstaufnehmender Kehrmaschine reinigen. Letzter Arbeitsgang mit Hochdruckreinigung mittels Wasch-/Sauganlage.
Kehrgut zur freien Verwendung des AN abfahren.
Polymermodifizierte Bitumenemulsion C60BP1-S, Bindemittelmenge: 0,250 - 0,350 kg/m2.
Vor Einbau Asphaltdeckschicht.
Menge: 26,000 m2
Leistungsbereichkatalog: 002
DIN276_18: 532

**02.05.0012 Tiefb/../AS/Anschl/Belag/Fugenb**
Anschlüsse gem. ZTV Asphalt-StB 07/13 als Fuge herstellen.
Anschlüsse an vorh. bit. Asphaltbeläge,
in nicht zusammenhängenden Einzellängen.
Vorhandenen Asphaltbelag bis 4 cm tief scharfkantig anschneiden, Schnittfäche und Unterlage im Anschlussbereich gründlich reinigen.
Fugenflanke mit einem geeigneten Voranstrich versehen.
Bit. Fugenband einseitig anwärmen und an die vorbereitete Fugenflanke festhaftend andrücken.
Abmessung: 40 x 10 mm.
Menge: 55,000 m
Leistungsbereichkatalog: 002
DIN276_18: 532

**02.05.0013 Tiefb/../AS/Anschl/Einb/Fugenb**
Anschlüsse gem. ZTV Asphalt-StB 07/13 als Fuge herstellen.
Anschlüsse an Einbauten und Randeinfassungen (Fließrinne),
in nicht zusammenhängenden Einzellängen.
Fugenflanken reinigen und mit einem geeigneten Voranstrich versehen.
Bit. Fugenband einseitig erwärmen und an die vorbereitete Fugenflanke festhaftend andrücken.
Abmessungen: 30 x 10 mm.
Menge: 10,000 m
Leistungsbereichkatalog: 002
DIN276_18: 532

**02.05.0014 Tiefb/Erdarb/Oberb/andeck**
Gelagerten Oberboden aus Mieten andecken
Boden mit Sieblöffel durchsieben und von Wurzelwerk u.ä. trennen, ausgesiebtes Material ist zu entsorgen,
Boden laden, innerhalb der Baustelle transportieren und profilgerecht andecken
Andeckung im Bereich der Geländeangleichungen und Wegeanschlüssen.
Abgerechnet wird nach Auftragsprofilen.
Dicke der Andeckung 20 bis 50 cm.
Menge: 5,000 m3
Leistungsbereichkatalog: 003
DIN276_18: 511

**02.05.0015 Tiefb/Erdarb/../Feinplanum**
Feinplanum für Vegetationsschichten herstellen.
Angedeckten Oberboden bzw. Bodensubstrat für Pflanzflächen, Rasen- und Saatflächen lockern und profilieren, die Oberfläche von Wurzeln und Fremdkörpern größer 3 cm sowie schwer verrottbaren Pflanzenteilen ablesen.
Wurzel und Dauerunkräuter ausgraben, anfallendes Material von der Baustelle entfernen.
Menge: 30,000 m2
Leistungsbereichkatalog: 003
DIN276_18: 511

**02.05.0016 Tiefb/Einsaat/LandschRasen**
Oberbodenflächen mit Landschaftsrasen einsäen
Saatgutmenge: (10 - 15 g/m2), frost- und tausalzbeständig;
Die gut abgesetzte oder angedrückte Flächen gleichmäßig einsäen, einarbeiten und andrücken;.
einschließlich Pflegeschnitt und Abfuhr des Mähgutes  zur freien Verwendung des AN;
Bereich: Grünflächen im Baufeld
Menge: 30,000 m2
Leistungsbereichkatalog: 003
DIN276_18: 511

### Abschnitt 03 Regiearbeiten

#### Unterabschnitt 03.01 Regiearbeiten

*Hinweis: Rohb/Regiearb*
Stundenlohnarbeiten nach Bedarf nur auf Anweisung der Bauleitung
Vorlage der Rapportzettel innerhalb von zwei Arbeitstagen, später vorgelegte Rapportzettel können nicht anerkannt werden!
Mit dem Stundensatz sind sämtliche Nebenkosten und Zulagen abgegolten. Alle auf Nachweis auszuführenden Arbeiten werden bis zur Fertigstellung der Anlage zu diesen Preisen vergütet, Material auf Nachweis

**03.01.0001 Rohb/Regiearb/Polier**
Regiestundensatz eines Poliers
Menge: 50,000 h
Leistungsbereichkatalog: 3012
DIN276_18: 399

**03.01.0002 Rohb/Regiearb/Facharbeiter**
Regiestundensatz eines Facharbeiters
Menge: 80,000 h
Leistungsbereichkatalog: 3012
DIN276_18: 399

**03.01.0003 Rohb/Regiearb/Helfer**
Regiestundensatz eines Helfers / Lehrlings
Menge: 50,000 h
Leistungsbereichkatalog: 3012
DIN276_18: 399

*Hinweis: Betonbohrarb/KB/....*
Kernbohrungen
mit Diamantbohrkronen in Stahlbetondecken/-wänden/-fundamenten, einschl. Bauschuttabfuhr aus den Bohrarbeiten.
Stahlanschnitte bis 16mm Einzeldurchmesser sind in die Einheitspreise einzurechnen.
Das Bohrwasser ist aufzufangen/aufzusaugen.

**03.01.0004 Betonbohrarb/KB/Gerät/ans**
Kernbohrungen
Einrichten des Kernbohrgerätes, Einmessen Bohrpunkt, Ansetzen/Einrichten Bohrgerät,
nach Abschluss der Bohrung Gerät abbauen
Kernbohrung senkrecht von oben/waagerecht
Menge: 15,000 Stk
Leistungsbereichkatalog: 3012
DIN276_18: 399

**03.01.0005 Betonbohrarb/KB/.../schräg/Zul**
Kernbohrungen
Zulage zur Vorpos., für Kernbohrungen schräg/diagonal von oben
Menge: 15,000 Stk
Leistungsbereichkatalog: 3012
DIN276_18: 399

**03.01.0006 Betonbohrarb/KB/115-130mm**
Kernbohrung
mit Diamantbohrkronen in Stahlbetondecken/-wänden,
Durchmesser: 115-130 mm
Menge: 120,000 cm
Leistungsbereichkatalog: 3012
DIN276_18: 339

**03.01.0007 Betonbohrarb/KB/140-160mm**
Kernbohrung
mit Diamantbohrkronen in Stahlbetondecken/-wänden/-fundamenten,
Durchmesser: 140-160 mm
Menge: 360,000 cm
Leistungsbereichkatalog: 3012
DIN276_18: 399

**03.01.0008 Betonbohrarb/KB/160-210mm**
Kernbohrung
mit Diamantbohrkronen in Stahlbetondecken/-wänden/-fundamenten,
Durchmesser: 160-210 mm
Menge: 1500,000 cm
Leistungsbereichkatalog: 3012
DIN276_18: 399

**03.01.0010 Tiefb/Regiearb/Ladegerät/1m3**
Gestellung (Betriebsstunden) eines Ladegerätes mit Bedienung und Betriebsstoffen.
luftbereift oder auf Raupen
Schaufelinhalt: Nenninhalt 1,0 m3
Menge: 16,000 h
Leistungsbereichkatalog: 3012
DIN276_18: 399

**03.01.0011 Tiefb/Regiearb/Bagger/0,7m3**
Gestellung (Betriebsstunden) eines Baggers mit Bedienung und Betriebsstoffen.
Löffelinhalt Nenninhalt 0,70 m3
luftbereift
mit erforderlicher Ausrüstung/Ausstattung
Tieflöffel/Greifer
Menge: 24,000 h
Leistungsbereichkatalog: 3012
DIN276_18: 399

**03.01.0012 Tiefb/Regiearb/LKW/12t**
Gestellung (Betriebsstunden), eines LKW mit Bedienung und Betriebsstoffen
mit Kippeinrichtung
mit Allradantrieb
Nutzlast bis einschließlich 12 t
Menge: 8,000 h
Leistungsbereichkatalog: 3012
DIN276_18: 399

**03.01.0013 Tiefb/Regiearb/Stemmhammer**
Gestellung (Betriebsstunden) eines Kompressors mit Bedienung und Betriebsstoffen.
Drucklufterzeugung und Leistung entsprechend der nachfolgend aufgeführten Bestückung.
1 Hammer (mit 1 Mann Bedienung, Schlauchleitung  und Werkzeug)
Menge: 24,000 h
Leistungsbereichkatalog: 3012
DIN276_18: 399

**03.01.0014 Tiefb/Regiearb/Beton/Kleinm**
Beton in kleinen Mengen auf besondere Anordnung des AG
herstellen und einbauen
C 12/15 X0
Einzelmenge: 0,25 m3
Menge: 0,500 m3
Leistungsbereichkatalog: 3012
DIN276_18: 399
